# MEIER Thermowand GaebWriter V
Leistungsbeschreibung (GAEB 90, DA81)
Projektbezeichnung: MEIER Thermowand  GaebWriter V
Währung: EUR

## LV-Bezeichnung
Datum: 26.10.20

### 02 MEIER Thermowand

**Liefern von Green Code-Thermowand**
Halbfertigteile der Firma MEIER Betonwerke oder
gleichwertig,

wie folgt:

nach gültigem Zulassungsbescheid Z-15.2-162  und nach
DIN EN 1992-1-1 zusammen mit DIN EN 1992-1-1/NA  mit
schalungsseitig glatten Betonoberflächen  aus 2 Schalen
und mit folgendem Aufbau bei einer Wandstärke von 30,
36.5, 40 und 45 cm.
Maximale Elementgröße 9,00m x 3,50m
Abrechnungsfläche ist das umschriebene Rechteck beider
Schalen. Abzüglich Aussparungsflächen > 2,5 m²

1. Außenschale  7cm in C 35/45
2. Wärmedämmung  liefern und einbauen nach Wahl des AG
(PF022, EPS035, EPS032, XPS035, XPS027, MW 040)
(d=4÷20cm)
3. Kernbeton bauseits 12 - 28 cm
4. Innenschale  6cm in C 25/30 XC1

Die Oberflächen sind nach entsprechender Vorbehandlung
streich- und tapezierfähig nach DIN 18217.
Eine Sichtbetonoptik kann mit bauseitiger
Oberflächennachbehandlung erreicht werden.

Mit einzukalkulieren ist:
Lieferung frei Baustelle (befahrbar mit allen
erforderlichen
  Spezialfahrzeugen;Innenlader-Abstellfläche beachten:
  30x3m je Palette, eben, gerade,waagrecht, befestigt);
Ausführung der Montage und anfertigen der
Produktionspläne
  auf Basis bauseitiger Ausführungspläne;
Lieferung und Einbau der vollflächig innen liegenden
  Dämmung;
betoniersteife Öffnungsabschalung;
Zuschlag für Edelstahldiagonale der
Edelstahlgitterträger
  (Schalenverbund durch Edelstahlgitterträger);
Transportanker und 2 Stück Montagehülsen je Element;
inkl. folgender Detaillösungen laut Green Code
Thermowand
  Detailkatalog: D1.1, D1.2, D2.1, D2.2, D3.2, D3.3,
D4.1, D4.4.

Nicht einzukalkulieren ist:
Krangestellung;
Abladen;
Montage;
Ortbeton-, Verguss- oder Verfugungsarbeiten;
Einbauteile und Abschalungen;
Betonstahl und Gitterträger.

Weitere Detaillösungen und Sonderlösungen nach
Ergänzungspreisliste  in gesonderter Position.

#### 02.01 BETON - Aufpreis

**02.01.10 Zulage für die Erhöhung der Schalendicke pro cm**
Einheit: m²

**02.01.20 Zulage für die Erhöhung der Betongüte auf C35/45 pro cm**
Einheit: m²

#### 02.02 BEWEHRUNG-Aufpreis

**02.02.01 Betonstahl eingebaut**
nach statischen und konstruktiven Erfordernissen.
Abrechnung auf Grundlage der Stahlliste des
Herstellers.
Einheit: kg

**02.02.10 Zulage für eingebaute Gitterträger**
Einheit: kg

**02.02.20 Zulage für gebogenen Stahl, Bügel usw.**
Einheit: kg

**02.02.30 Zulage für werkseitigen Einbau der 3. Bewehrungslage**
Einheit: m²

#### 02.03 SCHALUNG - Aufpreis

**02.03.10 Zuschlag für Schrägabschalung (pro lfm. Schale)**
Einheit: lfm

**02.03.20 Zulage für Wandhöhen > 5,5 m**
Einheit: m²

**02.03.30 Zulage für Kleinelemente von 2,5m² bis 6,0 m²**
Einheit: m²

**02.03.31 Zulage für Kleinelemente < 2,5 m²**
Einheit: Stk

**02.03.40 Zulage für Wandstärken abweichend von 30/ 36,5/ 40/ 45cm**
Einheit: m²

**02.03.50 Zulage für rechteckige Öffnungen pro Schale bis 0,30 m²**
Einheit: Stk

**02.03.60 Zulage für runde Öffnungen pro Schale bis 0,30 m²**
Einheit: Stk

**02.03.61 Zulage für runde Öffnungen pro Schale > 0,30 m²**
Einheit: m²

#### 02.04 EINBAUTEILE - Lieferung und Einbau

**02.04.20 Erdungsfestpunkt M10/12**
Einheit: Stk

**02.04.21 Erdungsrundstahl VA, bis max. 10 mm**
Einheit: lfm

**02.04.25 KG Rohr DN200 mm**
Einheit: Stk

**02.04.26 KG Rohr DN250 mm + 300 mm**
Einheit: Stk

**02.04.30 Elektro-Dosen, Typ Kaiser 1263-60 oder gleichwertig**
Einheit: Stk

**02.04.32 Elektro-Leerrohre ohne Zugdraht DN 25 mm**
Einheit: lfm

**02.04.33 Elektro-Leerrohre ohne Zugdraht DN 32 mm**
Einheit: lfm

**02.04.34 Elektro-Leerrohre ohne Zugdraht DN 50 mm**
Einheit: lfm

**02.04.40 Maueranschlussschiene, Typ____z.B. HMS oder glw.**
Einheit: lfm

**02.04.41 Ankerschiene, Länge bis 30 cm, Typ___z.B. HTA oder glw.**
Einheit: Stk

**02.04.42 Ankerschiene, Länge ab 31 cm, Typ___z.B. HTA oder glw.**
Einheit: lfm

**02.04.50 Rückbiegeanschluss, Typ___, Breite bis___mm z.B. HBT oder glw.**
Einheit: lfm

**02.04.80 ACO-Therm Leibungsrahmen ohne Flügel, Wandstärke 30 cm: __x__ mm**
Einheit: Stk

**02.04.84 ACO-Therm Leibungsrahmen ohne Flügel, Wandstärke 36,5 + 40 cm: __x__ mm**
Einheit: Stk

#### 02.05 ZUBEHÖR - Lieferung

**02.05.10 Beton-Kegel zum Schließen der Aussparungen für Anker/ Stützen**
Einheit: Stk

**02.05.11 Edelstahl-Abdeckstopfen M16 inkl. Ankerhülse Edelstahl RD 16**
Einheit: Stk

**02.05.15 Kompriband, ISO-Bloco ONE, schwarz, Breite 54 mm, Fugenbreite 5-30mm**
Einheit: lfm

**02.05.20 ACO-Therm, Kippflügeleinsätze Isolierglas (Ug 3,3) ___x___ mm**
Einheit: Stk

**02.05.24 ACO-Therm, Dreh / Kipp - Flügeleinsätze Isolierglas (WSG Ug 0,6) ___x___ m**
StL-Nr. 2
Einheit: Stk

#### 02.06 DETAILS

**02.06.10 Zulage für Attikaausbilung nach Detail 3.1**
Außenschale verstärkt und überstehend.
Innenseite geglättet.
Einheit: lfm

**02.06.11 Zulage für Attikaausbilung nach Detail 3.4**
Außenschale überstehend als Vollfertigteil
(Einzelzeichnung notwendig)
Einheit: lfm

**02.06.20 Zulage für Eckausbilung nach Detail 4.2**
Zulage für Thermowand, Außenschale über Ecke auf
Wandstärke. Keine Microfase  möglich
Einheit: lfm

**02.06.21 Zulage für Eckausbilung nach Detail 4.3**
Zulage für Thermowand, Außenschale über Ecke auf
Dämmstoffstärke. Keine Microfase  möglich
Einheit: lfm

**02.06.22 Zulage für Wandende mit Betonleibung nach Detail 4.6**
Zulage für Thermowand, Ausbildung eines Wandendes mit
Betonlaibung für seitlichen Fenster-/Türanschluß.
Keine Microfase möglich.
Einheit: lfm

**02.06.30 Zulage für Fugenausbildung mit Microfase**
Einheit: lfm

**02.06.31 Zulage für Tropfkanten**
Einheit: lfm

**02.06.32 Zulage für die Herstellung von Trapezförmige Scheinfugen**
Einheit: lfm

**02.06.40 Zulage für Öffnungslaibung nach Detail 5.1a**
Thermowand, Schalen bündig, Standardausführung.
Einheit: lfm

**02.06.41 Zulage für Öffnungslaibung nach Detail 5.1b**
Thermowand, Schalen bündig, mit Schraubgrund.
Einheit: lfm

**02.06.42 Zulage für Öffnungslaibung nach Detail 5.1c**
Thermowand, Schalen bündig, mit Faserzementabschaler.
Einheit: lfm

**02.06.43 Zulage für Öffnungslaibung nach Detail 5.1d**
Thermowand, Schalen bündig, mit Schraubgrund und
Faserzementabschaler.
Einheit: lfm

**02.06.44 Zulage für Öffnungslaibung nach Detail 5.1e**
Thermowand, Schalen bündig,
mit Schraubgrund und Betonleibung innen.
Einheit: lfm

**02.06.50 Zulage für Öffnungslaibung nach Detail 5.2a**
Thermowand, Schalen versetzt,
ohne Schraubgrund, ohne Faserzementabschaler
Einheit: lfm

**02.06.51 Zulage für Öffnungslaibung nach Detail 5.2b**
Thermowand, Schalen versetzt, mit Schraubgrund
Einheit: lfm

**02.06.52 Zulage für Öffnungslaibung nach Detail 5.2c**
Thermowand, Schalen versetzt, mit Faserzementabschaler
Einheit: lfm

**02.06.53 Zulage für Öffnungslaibung nach Detail 5.2d**
Thermowand, Schalen versetzt,
mit Schraubgrund und Faserzementabschaler
Einheit: lfm

**02.06.54 Zulage für Öffnungslaibung nach Detail 5.2e**
Thermowand, Schalen versetzt,
mit Schraubgrund und Betonleibung innen.
Einheit: lfm

**02.06.60 Zulage für Öffnungslaibung nach Detail 5.3b**
Thermowand, Betonleibung außen mit Schraubgrund.
Einheit: lfm

**02.06.61 Zulage für Öffnungslaibung nach Detail 5.3e**
Thermowand, Betonleibung außen und innen
mit Schraubgrund.
Einheit: lfm

**02.06.70 Zulage für Öffnungslaibung nach Detail 5.4b**
Thermowand, Betonleibung außen mit
mit Schraubgrund und Schalenversatz
Einheit: lfm

**02.06.71 Zulage für Öffnungslaibung nach Detail 5.4e**
Thermowand, Betonleibung außen + innen
mit Schraubgrund und Schalenversatz
Einheit: lfm

**02.06.80 Zulage für Verschattungsanlage nach Detail 5.7a**
Thermowand, Verschattungsanlage werkseitig gedämmt
Einheit: lfm

**02.06.81 Zulage für Verschattungsanlage nach Detail 5.7b**
Thermowand, Verschattungsanlage bauseitig gedämmt
Einheit: lfm

USt %: 19,00
